# 0220_Connemara
Angebotsaufforderung (GAEB 90, DA83)
Währung: EUR
Auftraggeber: Altenstadt

## Zusätzlicher Text
Situations- und Lagebeschreibung

Das Bauvorhaben befindet sich in der Baptist-Kraus-Straße 5 in 92665
Altenstadt a.d. Waldnaab auf dem ehemaligen Betriebsgelände der Firma
Beyer & Co. Das Areal liegt seit rund 30 Jahren brach. Für das frühere
Fabrikgelände wurde ein Gesamtkonzept entwickelt, bei dem im ersten
Schritt der nördliche Teil zwischen Betriebsgelände und Werksdeponie
revitalisiert werden soll.

Dieses Vorhaben wird aus Mitteln des Europäischen Fonds für regionale
Entwicklung (EFRE) im Rahmen des Operationellen Programms im Ziel "Investitionen in Beschäftigung und Wachstum" Bayern 2021 - 2027 (im Weiteren:

EFRE-OP Bayern) gefördert.
Des Weiteren wird die Anerkennung für "Neues europäisches Bauhaus"
angestrebt.

Im Mittelpunkt dieses ersten Bauabschnitts steht das ehemalige
Bürogebäude am nördlichen Eingang des Geländes. Als Nachnutzung sollen
dort Flächen für eine Ganztagesbetreuung, eine Bildungseinrichtung sowie
für multifunktionale Zwecke entstehen. Die vorgesehenen Nutzungen sollen
dabei gezielt Synergien miteinander erzeugen.

Die Erschließung des Areals erfolgt über die B22, die Hauptstraße und
die Baptist-Kraus-Straße.
Von den Rückbauarbeiten betroffen sind folgende Gebäude der ehem.
Bleikristallfabrik:

- ehem. Verwaltungsgebäude (GRÜN)
- ehem. Wohnhaus Hausmeister (BLAU)

Gebäudekenndaten (DIN 277)

Ehem. Verwaltungsgebäude (GRÜN):

Zweigeschossiges Gebäude aus massivem Mauerwerk mit Dachgeschoss und
Kellergeschoss sowie Krüppelwalmdach.

BGF:
Kellergeschoss: 308m²
Erdgeschoss: 314m²
Obergeschoss: 314m²
Dachgeschoss: 314m²

Gesamt:  1.250m²

Dachneigung  45°
Firsthöhe (im Mittel) 12,25m
Traufhöhe (im Mittel) 6,61m

Nebengebäude (BLAU):

An die Stelle des ehemaligen Wohngebäudes des Hausmeisters tritt ein
neues Werkstattgebäude. Dieses ist über eine offene Überdachung sowie
über die technischen Anlagen mit dem Hauptgebäude verbunden.

Bauzeiten:

Die Ausführungszeit des LV's ist von Mai bis Juli.2027

## Zusätzlicher Text
Technische Vorbemerkungen

Am Gebäude sollen umfassende Sanierungs- und Instandsetzungsmaßnahmen
durchgeführt werden.

Vor Angebotsabgabe hat sich der Bieter alle für seine Kalkulation
notwendigen
Kenntnisse zu verschaffen.

Die im Leistungsverzeichnis angegebenen Massen gelten nicht als
Bestellgrundlage, da sich nach Freilegung Änderungen in Art und Umfang
der
auszuführenden Arbeiten ergeben können.

Um die Qualität der Arbeit zu gewährleisten, soll zur Aufsicht aller
Arbeiten
ständig die gleiche Fachkraft an der Baustelle beschäftigt sein. Ein
Wechsel der Fachkraft muss mit der Bauleitung abgestimmt werden.

Sämtliche Arbeiten am Bauwerk sind mit besonderer Sorgfalt auszuführen.
Die
Baustelle ist außerdem immer in einem sauberen Zustand zu halten.

Teilweise sind die Arbeiten abhängig von anderen Gewerken (Trockenbau,
Estrich, usw.). Die Arbeiten sind dann mit den beteiligten Firmen
abzustimmen.

Während der Arbeiten ist die Stabilität des Bauwerks in allen
Bauzuständen
sicherzustellen. Die dafür erforderlichen Maßnahmen sind, sofern nicht
gesondert ausgeschrieben, in die Einheitspreise einzurechnen. Bei
ungewollten
Bewegungen im Bauwerk, Rissbildungen, usw. sind die betroffenen Bauteile

sofort zu sichern. Die Bauleitung ist sofort zu verständigen. Erst nach
Freigabe
dürfen die Arbeiten fortgesetzt werden.

Lagerflächen:
Lagerflächen vor Ort stehen in begrenztem Umfang zur Verfügung. Die
Genehmigung für die Benutzung öffentlicher Verkehrswege hat der
Auftragnehmer eigenverantwortlich zu besorgen. Eventuelle Gebühren für
die
Nutzung öffentlicher Wege und Plätze werden gegen Nachweis gesondert
vergütet. Lagerflächen sind nach Abschluss der Baumaßnahmen wieder in
ihren
ursprünglichen Zustand zu versetzen.

Brandschutz:
Das Rauchen auf der Baustelle ist strikt untersagt. Nach Arbeitsschluss
ist die
Baustelle täglich stromlos zu schalten. Hobelmaschinen, Sägen, etc. sind
nach
Arbeitsschluss, wenn sie auf der Baustelle gelagert werden sollen, zu
reinigen,
so dass eine Gefährdung durch Selbstentzündung vermeidbar ist. Leicht
entzündliches Material und Abfallstoffe, wie Hobelspäne, Sägespäne,
usw., sind umgehend zu entfernen und dürfen im Gebäude nicht gelagert
werden.
Feuergefährliche Arbeiten, wie Flex-, Schneidarbeiten, etc. dürfen nicht
im
Gebäude und auf dem Gerüst durchgeführt werden. Ferner sind die Angaben
durch den SiGe-Ko zu beachten und Folge zu leisten.

Jeder Bieter hat die Möglichkeit eine Ortsbesichtigung vor
Angebotsabgabe zu machen.

Maßgebend für die Ausführung sind die zum Zeitpunkt der Ausschreibung
gültigen Normen und Richtlinien (National und EU).

Diese Vorbemerkungen sind Zusätzliche Technische Vertragsbedingungen.
Sie
sind als solche Bestandteil der Leistungsbeschreibung und werden
wesentlicher
Vertragsbestandteil.

Das Leistungsverzeichnis hat nur dann Gültigkeit, wenn die nachfolgenden

Stundenlohnsätze, Gerätesätze und Materialpreise ausgefüllt sind. Die
Preise
gelten für die gesamte Bauzeit.

Bei einer Änderung der Leistungen hat der AN unaufgefordert ein
Nachtragsangebot einzureichen. Nachtragsangebote sind auf der gleichen
Kalkulationsbasis wie der Hauptauftrag zu erstellen. Pauschalangebote im

Hauptauftrag gelten ebenso für alle Nachtragsaufträge.

Das verwendete Material muss den neuesten VDE-Vorschriften und
DIN-Normen entsprechen. Alle Materialien müssen, soweit handelsüblich,
das
Warenzeichen des Herstellers und das VDE-Prüfzeichen tragen. Materialien
der nachfolgenden Positionen müssen ungebraucht sein.

Für die Güte der Stoffe und Bauteile sowie für die Ausführung der
Leistungen
gelten die einschlägigen Normen und Herstellerangaben. Der AN hat dem AG

den Nachweis der Überwachung (Güteüberwachung) für die zu liefernden
Stoffe
und Bauteile entsprechend den betreffenden DIN-Normen zu erbringen.

Sämtliche Maße sind am Bau zu nehmen und falls erforderlich zu ergänzen.

Durch Unterlassung entstehende Kosten gehen zu Lasten des AN´s.

Der AN hat sich vor Ausführung der Arbeiten über die Lage von Leitungen,

Kabeln, Kanälen, etc. bei den für die Ver- und Entsorgungsanlagen
zuständigen
Trägern zu unterrichten.

Alle Arbeiten sind vor Baubeginn mit der Bauleitung durchzusprechen und
mit
den anderen Gewerken abzustimmen.

## Zusätzlicher Text
Für die Ausführung und Abrechnung nachfolgender Arbeiten gelten - soweit
im Leistungsverzeichnis nicht anders vermerkt - im Besonderen:

- DIN 18 350 Putz- und Stuckarbeiten
- DIN EN 13914-2  Planung, Zubereitung und Ausführung von Innenputzen
- DIN 18 550 -2 einschl. A1 Innenputz
- DIN EN 998-1  Anforderungen an Putzmörtel
- DIN 18 195 Abdichtung von Bauwerken gegen Bodenfeuchtigkeit
- DIN EN 459-1 Baukalk
- DIN 1 164 Zemente (z. B. Portlandzement)
- DIN EN 13279-1 Baugipse
- DIN 4 102 Brandschutz im Hochbau
- DIN 4 109 Schallschutz im Hochbau

und weitere einschlägige DIN-Vorschriften.

- Der Leistungsbeschreibung, Ausführung und Abrechnung liegt die VOB,
Teil C, DIN 18299 und DIN 18350 in ihrer zuletzt gültigen Fassung
zugrunde.

- Gerüste bis 2,0 m Arbeitsbühnenhöhe sind in die Einheitspreise mit
einzukalkulieren

- Nach Beendigung der Arbeiten müssen alle Mörtelreste entfernt werden.
Anfallender Bauschutt ist zentral zu lagern und abzutransportieren.

- Die Beseitigung des eigenen Bauschutts ist Sache des AN und wird nicht
gesondert vergütet.

- Vor Beginn der Putzarbeiten ist der Putzuntergrund eigenverantwortlich
auf ordnungsgemäße Haftung und Saugfähigkeit im Rahmen der dem
Auftragnehmer obliegenden Sorgfaltspflicht als Nebenleistung zu
überprüfen. Erforderlichenfalls ist der Untergrund zu reinigen und bei
Bedarf gut vorzunässen. Für gute Haftung des Putzes, Vermeidung von
Ausblühungen und Abblätterungen trägt der AN die alleinige
Verantwortung. Bei Bedenken gegen den Untergrund hat der AN diese vor
Beginn seiner Arbeiten schriftlich anzuzeigen und eine entsprechende
Behandlung in Absprache mit der Bauleitung durchzuführen.

- Teile, welche nicht verputzt werden, sind zu schützen und falls
erforderlich, sauber abzukleben.

- Putzschäden, die im Laufe der weiteren Ausbauarbeiten immer wieder
vorkommen, sind vom AN auf Nachweis auszubessern. Vor Ausführung solcher
Ausbesserungsarbeiten muss in jedem Fall ein gesonderter Auftrag des
Auftraggebers vorliegen.

- Die Verputzarbeiten werden erst nach vollkommener Fertigstellung
abgenommen. Bis dahin gehen Beschädigungen auf Kosten des AN, solange
nicht das Verschulden eines Dritten einwandfrei nachgewiesen werden
kann.

- Beschädigungen und Verunreinigungen an anderen Bauleistungen werden
auf Kosten des AN behoben.

- Bei nachfolgenden angebotenen Innenputzarbeiten sind nur abgestimmte
Systemkomponenten eines Herstellers zu verwenden. Nachweise und
Prüfzeugnisse müssen erbracht werden.

## 06_Innenputz
Datum: 13.10.26

### 1 Baustelleneinrichtung

**1.1 Baustelleneinrichtung**
Baustelle einrichten, vorhalten und beseitigen.
Baustelle für sämtliche in der Leistungsbeschreibung
aufgeführten Leistungen einrichten, über die gesamte
vertraglich vereinbarte Leistungsdauer vorhalten und
nach Fertigstellung der Arbeiten Baustelle räumen.
Menge: 1,000 psch

**1.2 Arbeitsgerüst, mobil**
Liefern, aufbauen sowie vorhalten eines fahrbaren
Arbeitsgerüstes für die Einsatzdauer im Bereich
sämtlicher Innenputzarbeiten.
Menge: 1,000 St

### 2 vorbereitende Arbeiten

**2.1 Abdeckarbeiten**
Fußböden, Geländer, usw. mit Abdeckfolie sauber
abdecken und nach Beendigung der Arbeiten wieder
entfernen.
Menge: 650,000 m2

**2.2 Fenster und Türen mit Folie abkleben**
Abkleben von Fenstern und Türen einschl. Rahmen mit
Folien 300 my gegen Verschmutzung. Stöße verkleben.
Einschließlich entfernen und entsorgen der Folien.

Anzahl Fenster und Türen: 20 Stk KG
  17 Stk EG
  19 Stk OG
  4 Stk DG
  = 60 Stk
Menge: 125,000 m2

**2.3 Bauteile schützen**
Bauteile, Einrichtungen, Boden- und Wandflächen etc.
mit PE-Folie vor Verunreinigungen schützen, einschl.
erforderlicher Befestigungsmaterialien (Klebestreifen
etc.). Folien nach Gebrauch wieder entfernen und
entsorgen.

Schutzmaßnahmen, die über die in der VOB/C definierten
Nebenleistungen hinausgehen.
Menge: 50,000 m2

**2.4 Putz abschlagen - Innenputz, Wandflächen**
Lose und nicht tragfähige Bereiche des vorhandenen
Innenputzes mit zur Durchführung dieser Arbeiten
geeigneten Werkzeugen sauber abschlagen, inkl.
sämtlicher Nebenleistungen.

Inklusive abgeschlagenen Innenputz den gesetzlichen
Vorschriften entsprechend entsorgen, einschl. Stell-
und Abtransportkosten des Containers für Sammlung des
Abfalls.

örtliche Lage:  Innenwände (zzgl.
Laibungen)
Menge: 50,000 m2

**2.5 Untergrund reinigen für Innenputz - Wandflächen**
Vorhandenes Mauerwerk, etc. mit Drahtbesen sauber
reinigen, lose Teile entfernen, inkl. sämtlicher
Nebenleistungen.

Inkl. Aufsammeln und Entsorgen des anfallenden Abfalls.

örtliche Lage:  Innenwände
Menge: 1000,000 m2

**2.6 Putzgrundvorbereitung Haftspachtelung**
Haftspachtelung auf (Ziegelmauerwerk, Sandstein) oder
o.ä. als mineralisch vergütete Putzhaftbrücke auf
vorbereitete Flächen im Wandbereich.
Kombiniert mit einem Spritzbewurf zur Verbesserung der
Haftung.

Haftspachtel aus vergütetem, mineralischem
Kalk-Zementmörtel mind. 5 mm dick auftragen,
Glasfasergewebe einlegen und mit der Zahntraufel in
horizontaler Richtung (quer) verziehen, so dass in den
Vertiefungen noch mindestens 2 mm Spachteldicke
gewährleistet ist. Standzeit 1-3 Tage.

Material:  Spachtel und
Glasfasergewebe
Menge: 50,000 m2

**2.7 Schließen von Leitungsschlitzen (Kalk-Basis)**
für nachfolgende Kalk-Putzarbeiten auf Mauerwerk
Oberfläche gut aufgeraut

Schlitzquerschnittsgröße: bis 5,0 x 3,0 cm
Menge: 50,000 m

**2.8 Schließen von Ausbruchstellen (Kalk-Basis)**
für nachfolgende Kalkputzarbeiten auf Mauerwerk.
Oberfläche gut aufgeraut.

Größe der Ausbruchsstellen: B/H/T = ca. 10 x 10 x 5 cm

Ausbessern von beschädigten oder herausgebrochenen
Stellen im Mauerwerk (z.?B. durch Rückbau,
Leitungseinbau, alte Schadstellen etc.).
Menge: 50,000 St

### 3 Eck- und Anschlussausbildungen sowie Putzprofile

**3.1 Eckschutzschienen Wohnraum, 90°**
aus verzinktem Stahlblech als Kantenausbildung an
Innenwänden in verschiedenen Einzellängen liefern und
lot- und fluchtgerecht anbringen.

angebotenes Fabrikat:
.................................................

  .................................................
Menge: 275,000 m

**3.2 Putzabschlussprofile Wohnraum**
aus verzinktem Stahlblech für Anschlüsse an vorhandene
Trockenbau- oder Sichtbetonwände liefern und nach
Herstellervorschrift einbauen.

angebotenes Fabrikat:
.................................................

  .................................................
Menge: 130,000 m

**3.3 Putzabschlussprofile Nassraum**
wie unmittelbar vorgenannte LV-Pos.,jedoch:

Profil aus Edelstahl

angebotenes Fabrikat:
.................................................

  .................................................
Menge: 90,000 m

**3.4 Dehnfugenschienen**
in bewegungsanfälligen Bereichen, verzinkte Ausführung,
liefern und nach Herstellervorschrift einbauen.
Menge: 40,000 m

**3.5 PVC-Anputzleisten innen**
Liefern und an Fenster- und Türrahmenprofilen
innenseitig anbringen von PVC-Anputzleisten, Farbe
weiß. Anputzleisten bestehend aus PVC-U-Profilen mit
rückseitigem Klebeband zur Befestigung an
Fensterrahmenprofilen sowie einer abknickbaren
Schutzlasche mit Klebeband zur Aufnahme von
Schutzfolien.

angebotenes Fabrikat:
.................................................

  .................................................
Menge: 140,000 m

**3.6 Zulage für Ausrunden der Ecken - Innen**
Zulage zu Eckausbildung - Innen für das Ausrunden der
Ecken.

Nur durch gesonderte Beauftragung durch den Bauherrn.
Menge: 95,000 m

**3.7 Hutprofile**
aus verzinktem Stahlblech bei Übergängen
unterschiedlicher Untergrundmaterialien zur Vermeidung
von Rissbildung liefern und nach Herstellervorschrift
einbauen.
Menge: 25,000 m

### 4 Putzträger und -bewehrungen

**4.1 Putzträger - Metall, teilflächig**
mit Korrosionsschutz

als Zulage zum Innenwandputz für das Überdecken von
- Rohrstutzen
- Schlitzen
- Metallträger
- Holzbalken
- sonstige nicht direkt beputzbaren Bereichen

nach Herstellervorschrift anbringen, inkl. sämtlicher
Nebenleistungen.
Menge: 50,000 m2

**4.2 Putzträger teilflächig - Edelstahl**
wie vorgenannte Position, jedoch:

aus rostfreiem Edelstahl.
Menge: 25,000 m2

**4.3 Drahtgewebe**
Zulage zum Innenwandputz für das Befestigen von
Streckmetall in den Übergangsbereichen
unterschiedlicher Materialien. Ausführung mit
verzinktem Drahtgewebe nach Herstellervorschrift, inkl.
sämtlicher Nebenleistungen.
Menge: 20,000 m2

**4.4 Putzbewehrung / -armierung**
aus alkalibeständigem Glasfasergewebe, geeignet für
Kalkzement- und Kalkputze.

Einbettung in Innen- und Außenputzflächen im Bereich
von rissegefährdeten Flächen.

Die Putzbewehrung / -armierung ist exakt nach den
Verarbeitungsrichtlinien des jeweiligen
Maschinenputz-Herstellers auszuführen. (Einarbeiten im
oberen Drittel des Putzes).
Menge: 230,000 m2

**4.5 Diagonalarmierung - Pfeil**
Diagonalarmierung an Ecken von Öffnungen mineralischer
Armierungsmörtel - Pfeil

Diagonalarmierung an Ecken von Gebäudeöffnungen
mineral. Armierungsmasse - Pfeil liefern und anbringen
nach Herstellervorschrift, inkl. sämtlicher
Nebenleistungen.

Armierungspfeil 40 x 33 cm aus Glasfasergewebe als
zusätzliche Verstärkung unter der normalen Armierung.
Armierungsmörtel wie vor.

angebotenes Fabrikat:
.......................................................
..

.......................................................
..
Menge: 30,000 St

**4.6 Sturzeckwinkel mit Diagonalarmierung**
Sturzeckwinkel - Armierungselement im
Sturz-/Laibungsbereich mit Diagonalarmierung

Einen Sturzeckwinkel, als Armierungselement im
Sturz-/Laibungsbereich mit Diagonalarmierung liefern
und einbauen gem. Herstellervorschrift, inkl.
sämtlicher Nebenleistungen.

Laibungstiefe bis:  30 cm

angebotenes Fabrikat:
.......................................................
..

.......................................................
..
Menge: 20,000 St

### 5 Innenputz

**5.1 Putzfestiger**
Auftragen eines Putzfestigers zur Verfestigung
sandender oder kreidender Putzuntergründe, als
Vorbehandlung für nachfolgende Putz- oder
Anstricharbeiten.
Der Auftrag erfolgt mittels Rolle, Pinsel oder
Sprühgerät auf trockenen, staubfreien Flächen.
Material: lösemittelfrei, tief eindringend, auf
Kunstharzbasis.
Inkl. sämtlicher Nebenleistungen.

Untergrund:  sandende Untergründe

angebotenes Fabrikat:
.......................................................
........

.......................................................
........

örtliche Lage:  Innenwände Altbestand
(zzgl. Laibungen)
Menge: 255,000 m2

**5.2 Spritzbewurf - netzförmig; als Haftbrücke - (Altbestand)**
Liefern und auf den ausreichend vorbereiteten,
tragfähigen Untergrund ein sulfatbeständiger
Spritzbewurf aus Werktrockenmörtel netzförmig als
Haftbrücke zur nächsten Putzlage aufbringen, inkl.
sämtlicher Nebenleistungen.

Verbrauch: bis 5kg/m²

angebotenes Fabrikat:
.......................................................
........

.......................................................
........

örtliche Lage:  Altbestandswände
Menge: 510,000 m2

**5.3 Egalisierung mittels Sanierputz - einlagig**
Liefern und auf den vorbereiteten, tragfähigen
Untergrund ein nach WTA zertifizierter
sulfatbeständiger Sanierputz-WTA aus Werktrockenmörtel,
einlagig aufbringen, inkl. sämtlicher Nebenleistungen.
Saniermörtel R, CS II, W 2 nach DIN EN 998-1

Festmörtelrohdichte: ca. 0,8 kg/dm3
E-Modul:  ca. 2850 N / mm2
µ-Wert:  ca. 10
Körnung:  0 - 1,5 mm
Putzdicke im Mittel: 30 mm
Verbrauch:  ca. 0,75 kg/m²/mm
Farbton: grau
Oberfläche: abziehen und aufrauen

angebotenes Fabrikat:
.......................................................
........

.......................................................
........

örtliche Lage: EG im Sockelbereich bis ca. 1,00?m Höhe
Menge: 125,000 m2

**5.4 Zulage Sanierputz - zweilagig**
Zulage zu unmittelbar vorgenannte LV-Pos. für das
2-lagige Aufbringen des Sanierputzes bei gleich
bleibender mittlerer Putzstärke.
Menge: 60,000 m2

**5.5 Egalisierung mittels Kalkputz - Innenwände (Altbestand)**
Liefern und auf den ausreichend erhärteten und
vorbereiteten Untergrund ein spezieller nach WTA
zertifizierter Egalisiermörtel (Kalkputz) vollflächig
auftragen, inkl. sämtlicher Nebenleistungen.
Die Oberfläche ist während dem Ansteifen aufzurauen.
Standzeit 1 Tag pro mm Putzdicke.
Normalputzmörtel GP, CS II, W 0 nach DIN EN 998-1

Festmörtelrohdichte: ca. 1,2 kg/dm3
E-Modul:  ca. 5000 N / mm2
µ-Wert:  ca. 8
Körnung:  0 - 3,5 mm
Putzdicke im Mittel: 30 mm
Verbrauch:  ca. 1,5 kg/m²/mm
Oberfläche: abziehen und aufrauen

angebotenes Fabrikat:
.......................................................
........

.......................................................
........

örtliche Lagen:  Altbestandswände
Menge: 385,000 m2

**5.6 Unterputz als Sanierputz - einlagig**
Liefern und auf den vorbereiteten, tragfähigen
Untergrund ein nach WTA zertifizierter
sulfatbeständiger Sanierputz-WTA aus Werktrockenmörtel,
einlagig aufbringen, inkl. sämtlicher Nebenleistungen.
Saniermörtel R, CS II, W 2 nach DIN EN 998-1

Festmörtelrohdichte: ca. 0,8 kg/dm3
E-Modul:  ca. 2850 N / mm2
µ-Wert:  ca. 10
Körnung:  0 - 1,5 mm
Putzdicke im Mittel: 10 - 15 mm
Verbrauch:  ca. 0,75 kg/m²/mm
Farbton:  grau
Oberfläche:  abziehen und aufrauen

angebotenes Fabrikat:
.......................................................
........

.......................................................
........

örtliche Lage:  Sockelbereich - Schäden
Menge: 125,000 m2

**5.7 Unterputz als Kalk-Putz - Innenwände**
Liefern und auf den vorbereiteten, tragfähigen
Untergrund ein Unterputz auf Kalkbasis aus
Werktrockenmörtel in zwei Schichten nass-in-feucht
aufbringen. Standzeit mind. 1 Tag / mm Putzdicke.
Normalputzmörtel GP, CS II, W 0 nach DIN EN 998-1.

Festmörtelrohdichte: ca. 1,2 kg/dm3
E-Modul:  ca. 5000 N / mm2
µ-Wert:  ca. 8
Körnung:  0 - 3,5 mm
Putzdicke im Mittel: 10 - 15 mm
Verbrauch:  ca. 1,5 kg/m²/mm
Oberfläche:  abziehen und aufrauen

Inklusive Ausbildung eines Kellenschnittes zwischen
unterschiedlichen Bauteilen.

angebotenes Fabrikat:
.......................................................
........

.......................................................
........

örtliche Lage: Innenwände, Fenster- und Türlaibungen
Menge: 510,000 m2

**5.8 Oberputz als Mineralischen Mörtel mit Amierungsspachtel - Wände**
Liefern und auf vorbereiteten Untergrund ein
mineralischen Mörtel  auf Kalkbasis als
Armierungsspachtel und Oberputz vollflächig auf
Wandflächen aufbringen, inkl. sämtlicher
Nebenleistungen.
Als Armierungsspachtel mit einer Auftragsdicke von 3-5
mm auftragen.
Das systemzugehörige Armierungsgewebe im oberen
Putzdrittel einbetten, Ränder ca. 10 cm überlappen.
Nach dem Anziehen am gleichen oder Folgetag zweite
Schicht als Oberputz in einer Schichtdicke von 2-3 mm
aufbringen, eben und geschlossen abziehen.
Edelputzmörtel CR; CS I, W 1 nach DIN EN 998-1.

Festmörtelrohdichte: ca. 1,2 kg/dm3
E-Modul:  ca.  1800 N / mm2
µ-Wert:  ca. 9
Wärmeleitfähigkeit: 0,45 / 0,49 W/mK
Wasseraufnahme nach DIN ISO 15148:  2,3 kg/m2h0,5
Formaldehyd-Emissision: < 5 µg/m3
TVOC:  < 25 µg/m3
Körnung:  0 - 0,6 mm
Putzstärke:  5 mm
Verbrauch (Putz): ca. 1,4 kg/m²/mm
Verbrauch (Gewebe): ca. 1,1 m²/m²
Farbton:  weiß
Oberfläche: geglättet

Inklusive Ausbildung eines Kellenschnittes zwischen
unterschiedlichen Bauteilen.

angebotenes Fabrikat:
.......................................................
........

.......................................................
........

örtliche Lage: Innenwände
Menge: 635,000 m2

**5.9 Zulage Laibungen, Fenster und Türen - Unterputz**
Zulage zu der unmittelbar vorgenannten LV-Position für
das Aufbringen einer Festigungsschicht im Bereich der
Fenster- und Türlaibungen.

Die Massen für die Laibungen sind bereits in der
Hauptposition enthalten. Anzubieten ist lediglich der
Mehraufwand für Laibungen pro lfm.

Laibungstiefe:  bis 0,50 m
Menge: 200,000 m

**5.10 Zulage Laibungen, Fenster und Türen - Oberputz**
wie unmittelbar vorgenannte LV-Pos., jedoch
Kalk-Oberputz

Laibungstiefe:  bis 0,50 m
Menge: 200,000 m

**5.11 Zulage Mehrputzstärke Sanierputz**
Zulage zu oben beschriebener Sanierputz-LV-Position für
Mehrstärken je 5 mm.

Abrechnung erfolgt nur nach Nachweis!
Menge: 20,000 m2

**5.12 Zulage für Kleinflächen, bis 3,0 m2**
Zulage für Kleinflächen, bis 3,0 m2 zu o.g.
Innenputzarbeiten diesen Titels.
Menge: 50,000 St

**5.13 Zulage für Kleinflächen, 3,0 - 5,0 m2**
Zulage für Kleinflächen, 3,0 - 5,0 m2 zu o.g.
Innenputzarbeiten diesen Titels.
Menge: 50,000 St

**5.14 Zulage Mehrputzstärke Kalk-Putz**
Zulage zu oben beschriebener Kalk-Putz-LV-Position
(Unterputz) für Mehrstärken je 5 mm.

Abrechnung erfolgt nur nach Nachweis!
Menge: 50,000 m2

### 6 Verbandeln mit Sanierschlämme

**6.1 Festigung auf Silikatbasis**
Kreidende oder absandende Untergründe mit
Festigungsmittel aus Silikatbasis festigen. Das
Material wird zweimal unverdünnt nass-in-feucht
aufgebracht.

angebotenes Fabrikat:
.................................................

  .................................................

Verbrauch: ca. 0,3 l/m²

örtliche Lage: KG
Menge: 595,000 m2

**6.2 Verbandeln mit Sanierschlämme**
Auf den ausreichend vorbereiteten, nur schwach
salzhaltigen Untergrund wird ein porenhydrophober,
wasserdampfdiffusionsfähiger Schlämmputz aus
Werktrockenmörtel dünnschichtig von Hand oder mit
geeigneten Putzmaschinen dem Mauerwerksverlauf
aufgebracht.
Edelputzmörtel CR, CS III, W 2 nach DIN EN 998-1

Festmörtelrohdichte: ca. 1,4 kg / dm³
E - Modul: ca. 5500 N / mm²
µ - Wert: ca. 10

Körnung: 0 - 1,5 mm
Putzdicke:  8 - 10 mm
Oberfläche: aufziehen und verwascheln

angebotenes Fabrikat:
.................................................

  .................................................

Verbrauch: ca. 1,4 kg/m²/mm
Farbton: altweiß

inkl. Verbandeln der Innen- und Außenecken.

örtliche Lage: KG
Menge: 595,000 m2

**6.3 Zulage Laibungen, Fenster und Türen -Sanierschlämme**
Zulage zu der unmittelbar vorgenannten LV-Position für
das Aufbringen einer Festigungsschicht im Bereich der
Fenster- und Türlaibungen.

Die Massen für die Laibungen sind bereits in der
Hauptposition enthalten. Anzubieten ist lediglich der
Mehraufwand für Laibungen pro lfm.

Laibungstiefe:  bis 0,50 m
Menge: 55,000 m

**6.4 Zulage Decken -Sanierschlämme**
Zulage zu der unmittelbar vorgenannten LV-Position für
das Aufbringen einer Festigungsschicht im Bereich der
Decken

Die Massen für die Laibungen sind bereits in der
Hauptposition enthalten. Anzubieten ist lediglich der
Mehraufwand für Laibungen pro lfm.
Menge: 150,000 m2

### 7 Zusätzliche Arbeiten

**7.1 Nachträgliche Arbeiten**
Zulage zum Innenwandputz für nachträgliche Ein-, Zu-,
und Beiputzarbeiten an Bauteilen nach besonderer
Anweisung durch den AG.
Menge: 50,000 m2

**7.2 Zulage für Kleinflächen, bis 3,0 m2**
Zulage zu Putzarbeiten für das Verputzen von
Kleinflächen bis 3,0 m²

Diese LV-Position kommt bei nachträglichen Arbeiten zum
Tragen.
Menge: 5,000 St

**7.3 Zulage für Kleinflächen, 3,0 - 5,0 m2**
wie vorgenannte Position, jedoch: 3,0 - 5,0 m²

Diese LV-Position kommt bei nachträglichen Arbeiten zum
Tragen.
Menge: 5,000 St

### 8 Regiearbeiten

**8.1 Vorarbeiter**
Menge: 1,000 h

**8.2 Facharbeiter**
Menge: 50,000 h

**8.3 Helfer**
Menge: 50,000 h

## Zusätzlicher Text
Hinweis: Der Bieter hat diese Gesamtsumme (brutto) in das Formblatt
213.H, dort unter Ziffer 2, identisch zu übertragen.

Im Falle von Widersprüchen geht die Gesamtsumme (brutto) entsprechend
des mit dem Angebot eingereichten Leistungsverzeichnisses vor.
